# Angebotsaufforderung (GAEB DA XML 3.2, DA83)
Beschreibung: K-Filzengraben KHM
Währung: EUR
Erstellt mit: GXML Toolbox V3.3 R20230829, iTWO_64 V24.0.454, 15.04.2026

## 1 Allgemeine Baubeschreibung
A. BAUBESCHREIBUNG

1. Allgemeines
Die Bestandsgebäude befinden sich in Köln- Innenstadt
in einem gewachsenen Wohngebiet.

An der Nordseite grenzt die Baustelle unmittelbar an den Filzengraben.
Von dort wird das Gelände über eine Durchfahrt mit max. 3,4m Höhe
erschlossen.
Der umzubauende vordere Gebäudeteil teilt sich im EG in zwei Teile.
Im rechten Teil befinden sich auf der Hochparterre Seminarräume.
Im linken Teil befindet sich das Treppenhaus, von dem aus
die weiteren Etagen erschlossen werden.
Die Räume in EG sind ebenfalls Hochparterre.
Im hinteren Teil des Grundstückes befindet sich eine Kita.
Zu jeder Zeit ist die Baustelle zu sichern und die Durchfahrt
freizuhalten!
Das Baufeld wird von den übrigen Seiten von Nachbargrundstücken
begrenzt.
Im Bereich der Baustellenfläche ist die Fläche frei.

Die Nachbarbebauung ist während der Bauzeit fachgerecht zu schützen!

2. Nutzungen Geschosse, Geschossbezeichnungen

In dem Haus

U1  Keller, Technikräume
E 0-4  Seminarräume & Büros
Spitzboden  Büros

Geschosshöhen ca. Angaben:

Ebene U1  : 2,20 m

Ebene E0 rechts  : 3,30 m
Ebene E0 links  : 3,30 m
Ebene E1  : 3,70 m

Ebene E2  : 3,70 m
Ebene E3  : 3,00 m
Ebene E4  : 2,70 m

Ausgebaut werden die Bereiche der WCs, Teeküchen und Abstellräume.

Außerdem werden Büro in Seminarräume umgebaut. Die Arbeiten sind in
genehmigungsfreie und genehmigungspflichtige Arbeiten aufgeteilt.
Die genehmigungspflichtigen Arbeiten sind erst mit Erhalt der
Baugenehmigung und nach Freigabe der Bauleitung auszuführen.

3. Baubeschreibung
Bei den Bestandsgebäuden handelt es sich um
ein Büro- und Verwaltungsgebäude
der Kunsthochschule für Medien, welches
in Hochschulnutzung umgenutzt werden soll.

Konstruktion:
Das gesamte Bauwerk ist in konventioneller Bauart errichtet.

Fassade:
Geschlossene Fassadenflächen sind als verputztes Mauerwerk ausgeführt.
Offene Fassadenflächen erhalten Fenster aus Kunststoff.

Innenausbau:
Die Bereiche der WCs, Teeküchen und Abstellräume werden
im Zuge der Umnutzung des Gebäudes
erneuert und umgebaut.

- Ende der Baubeschreibung-

## 2 Allgemeine Vorbemerkungen
ALLGEMEINE VORBEMERKUNGEN

1.1 NEBENANGEBOTE UND NACHWEIS DER GLEICHWERTIGKEIT
Bei Abgabe eines Nebenangebotes muss der Bieter den

Nachweis erbringen, dass die angebotenen Leistungen und
Materialien in technischer, funktionaler und
gestalterischer Hinsicht mindestens den Anforderungen
der Beschreibung der Leistung entsprechen.
Die Gliederung eines Nebenangebotes muss der Gliederung

der Beschreibung der Leistung des AG entsprechen.

1.2 HINWEISE ZUR BAUSTELLE
Mit Abgabe des Angebotes erklärt der Bieter, dass er
das Baugelände besichtigt hat, und alle Einflüsse der
Baustelle in seiner Kalkulation berücksichtigt hat.

1.3 Verkehrsverhältnisse auf der / um die Baustelle
Das Baugrundstück liegt in einem gewachsenem
Wohngebiet. Der Filzengraben ist fertig
ausgebaut.
- Die Größe der Baustellenfahrzeuge sind den örtlichen
 Gegebenheiten, Fahrbahnbreiten, Straßenführung u. ä.
 anzupassen.
- Das Parken von Firmenfahrzeugen ist nicht möglich.
  Einen Anspruch auf Stellplatzfläche
  für Firmenfahrzeugen hat der Auftragnehmer nicht.

1.4 Baustrom / Bauwasser
Der Auftraggeber lässt Anschlüsse für Bauwasser
und Baustrom herstellen.
Die Anschlüsse für Wasser und Energie werden allen
Auftragnehmer zur Benutzung oder Mitbenutzung
überlassen.

1.5 Zur Benutzung überlassene Flächen
Dem Auftragnehmer werden die freien Flächen auf dem
Baugrundstück zur Lagerung von Baumaterialien,
Baustoffen und Baustelleneinrichtung zu Verfügung
gestellt. Die Flächen sind angelegt und fachgerecht zu schützen
Nach Benutzung ist der jetzigen Zustand wieder herzurichten.

Sofern der Auftragnehmer Flächen im öffentlichen
Straßenraum zur Lagerung oder Aufstellen von Geräten
benutzt, sind durch ihn eigenverantwortlich die
notwendigen Zustimmungen der öffentlichen Träger
einzuholen.

Die Lagerflächen sind ständig durch alle Auftragnehmer
sauber zu halten. Die Materiallagerung ist geordnet
vorzunehmen.

1.6 Zur Benutzung überlassene Räume
Der Auftraggeber lässt ein BaustellenWC aufstellen und
vorhalten einschließlich regelmäßiger Reinigung.

Weitere Räume, wie z. B. Aufenthalts- oder Pausenräume
werden nicht zur Verfügung gestellt.

Das Aufstellen von Personalcontainern oder Bauwagen
zum Aufenthalt durch die jeweiligen Auftragnehmer hat in
Abstimmung mit der örtlichen Bauleitung zu erfolgen.

1.7 Bauleiter
Der Auftragnehmer hat dem Auftraggeber einen
verantwortlichen Bauleiter schriftlich zu benennen.
Ebenfalls ist dessen Vertreter sowie bei Ablösung
dessen Nachfolger zu benennen.

2. ANGABEN ZUR AUSFÜHRUNG
Es gilt die VOB Teil B und C in der gültigen Fassung,
wenn nachfolgend nichts anderes beschrieben ist.

Weiterhin sind bei der Ausführung der jeweiligen
Bauleistung die Vorschriften der Hersteller und die
jeweiligen Verarbeitungsrichtlinien zu beachten.

2.1 Verschmutzungen
Alle durch den Auftragnehmer verursachten
Verschmutzungen im Zuge seiner Leistungen, sowohl
innerhalb der Baustelle, als auch auf den umliegenden
Flächen sind unaufgefordert und unverzüglich zu
beseitigen.
In den Treppenhäuser sind die Flächen zu schützen und regelmäßig zu
reinigen.

Besonders während der Abbruch/Rückbau hat der

Auftragnehmer sicherzustellen, dass befahrene und verschmutzte
Flächen, wie Straßen und Treppenhäuser regelmäßig gereinigt werden.

Erfolgt dies trotz einmaliger Aufforderung durch die
Bauleitung nicht, werden die Flächen zu Lasten des AN
gereinigt.

2.2 Entsorgen von Abfall
Das Entsorgen von Abfall aus dem Bereich des
Auftragnehmers sowie Beseitigen der Verunreinigungen,
die von den Arbeiten des Auftragnehmers herrühren, ist
Nebenleistung und  in die
Einheitspreise mit einzurechnen. Ebenso das Entsorgen von Abfall bis zu

einer Menge von 1 m3 (DIN 18299 Abschnitt 4.1.12)

Container werden durch den AG nicht zur Verfügung
gestellt.

Die Entsorgung hat nach den Grundsätzen des
Kreislaufwirtschafts- und Abfallgesetzes zu erfolgen
unter Beachtung der Bestimmungen des Landesumweltamtes
(LUV) und der Stadt Köln.

Die erforderlichen Nachweise des ordnungsgemäßen
Beseitigen, der Verwertung bzw. Entsorgung sind vom
AN unaufgefordert vorzulegen. Die Nachweispflicht obliegt
dem Auftragnehmer.

2.3 Lärmschutz / Staubschutz
Der AN hat zur Vermeidung von Lärm und Staub geeignete
Maßnahmen zu treffen:
- Einsatz lärmarmer Arbeitsverfahren
- Verwendung lärmgeminderter Baumaschinen und -geräte
- Kapselung der Lärmquelle
- Abschirmung der Lärmquelle
- Anwendung staubarmer Arbeitsgeräte
- Kapselung der Staubquellen und Arbeitsbereiche
- Kontinuierliche Reinigung während der Arbeiten
- Vorhalten der geeigneten PSA!

2.4 Gefährdungsanalyse und Betriebsanweisung
Der Auftragnehmer verpflichtet sich zur Zusammenarbeit
mit dem Bauherrn/Architekten und hat die Anordnungen sowie

Anweisungen zu befolgen und umzusetzen.
Folgende Unterlagen sind vor Aufnahme der Arbeiten
vorzulegen:
- Angabe der zuständigen Fachkraft des AN
- Name des Sicherheitsbeauftragten
- Name und Anzahl Ersthelfer auf der Baustelle
- Gefährdungsbeurteilung gem. Arbeitsschutzgesetz
- Bestätigung der Unterweisung

2.5 Anlieferung
Alle zum Einbau erforderlichen Geräte und Hilfsmittel,
wie Gerüste, Leiter, Kräne etc. sind durch den AN
bereitzustellen. Die Leistung wird nicht zusätzlich
vergütet, sie ist in die Einheitspreise mit einzurechnen.

3. AUSFÜHRUNG
3.0 Allgemeines
Die anzubietenden Leistungen umfassen die Herstellung,
die Lieferung und die Montage der beschriebenen
Leistungen. Grundlage des Angebotes sind die
Planungsgrundlagen, die Leistungsbeschreibung und die
Angaben der Systemhersteller. Etwaige Unklarheiten sind
vor Abgabe des Angebotes mit der ausschreibenden Stelle
zu klären.
Die Massen im LV sind ca. Angaben und vom AN bei Angebotsabgabe
zu prüfen.
HINWEIS: Die Massen verteilen sich auf alle Etagen

3.1 Stand der Technik
Leistungen, die nicht gem. Stand der Technik
beschrieben sind, bzw. nicht gem. Stand der Technik
ausgeführt werden sollen, sind vom AN noch einmal
ausdrücklich von der Bauleitung freigeben zu lassen.

4. UNTERLAGEN, SONSTIGES
4.1 Bautagebuch
Der AN hat ein Bautagebuch zu führen, in das alle
wesentlichen Angaben über Ausführung und
Ausführungsumstände einzutragen sind. Wöchentlich sind
die entsprechenden Tagebuchblätter der örtlichen
Bauleitung zu übergeben.
Für die Zugrundelegung von gültigen Unterlagen bei der
Durchführung von Bauleistungen sowie die Weitergabe von
durch den AG angeordneten Änderungen und Ergänzungen an
die Baustelle ist allein der AN verantwortlich.
Bei fehlendem Bautagebuch werden 0,50% von der Bruttoschlussrechnung
einbehalten.

- siehe auch Besondere Vertragsbedingungen.

- Ende der Allgemeinen Vorbemerkungen -

## 05-340 Maler
Datum: 15.04.2026

### Titel 01 Innenbeschichtungen Malerarbeiten

*Hinweis: 1. Hinweistext zu Titel 1*
Maler- und Lackierarbeiten  DIN 18363

Tapezierarbeiten  DIN 18366

1.  ALLGEMEINES

Die Maler- und Tapezierarbeiten umfassen
-  Q3 Spachtelung
-  Anstriche als Erstbeschichtung und Tapezierungen,

  auf mineralischen Untergründen, wie

  Gipskartonplatten

-  Anstriche auf Background-Vlies als

  Erstbeschichtung

Es gelten die Verarbeitungsrichtlinien der

Systemhersteller.

2.  STOFFE, BAUTEILE

Bei geschlossenen Arbeitsgängen sind die einzelnen

Materialien nur eines Herstellers zu verwenden

(abgestimmte Produktfolge). Alle Stoffe müssen

in Originalverpackung angeliefert und unverschnitten

verarbeitet werden.

Geforderte Mindestverbrauchsmengen dürfen nicht

unterschritten werden.

Hersteller Beschichtungsstoffe:

..............................................

(Vom Bieter Auszufüllen)

2.1 Tiefgrund

Emissionsarme, lösungsmittelfreie geruchsneutrale und

tief eindringende, wässrige Grundierung.

Wasserdampfdiffusionsfähig, gut festigend,

haftverbessernd, alkalibeständig und schnell trocknend.

Im Systemaufbau mit der Blackground-Vlies
schwer entflammbar B1 nach DIN 4102.

2.2 Innen Dispersionfarbe

Lösemittel- und weichmacherfreie, gut deckende

Innendispersionsfarbe. Frei von foggingaktiven

Substanzen, geruchsneutral und hochstrapazierfähig.

Beständig gegen wässrige, nicht alkoholbasierende

Desinfektionsmittel. Diffusionsfähig.

Klassifizierung nach DIN EN 13300

- Nassabriebbeständigkeit Klasse 2

- Glanz seidenglänzend, seidenmatt oder stumpfmatt,

Vor der Ausführung sind Musterflächen anzulegen und von

der Auftraggeber freigeben zu lassen.

2.3 Background-Vlies

Background-Vlies mit einer gleichmäßigen
feinen Gitterstruktur.

Vor Ausführung sind die Tapeten zu bemustern und von
der
Auftraggeber freigeben zu lassen.

Die Tapeten sind aus der Produktpalette des Herstellers

der Beschichtungen zu wählen.

Die Tapeten sind werksseitig grundiert auf die

Baustelle zu liefern, so dass nach der Tapezierung das

Grundieren auf der Baustelle entfällt.

Angebotenes Fabrikat Blackground-Vlies

Hersteller:.........................................

(Vom Bieter Auszufüllen)

Erzeugnis:.........................................

(Vom Bieter Auszufüllen)

3.  AUSFÜHRUNG

Die Ausführung erfolgt grundsätzlich nach den

technischen Richtlinien der Hersteller. Die

Untergrundbehandlung und die Verarbeitung sind

entsprechend auszuführen, Hinweise der Hersteller sind

zu beachten.

3.1  UNTERGRUND / AUSFÜHRUNG

WÄNDE

3.1.1  UNTERGRUND GIPSKARTON-BAUPLATTEN

Tapezierung und Erstbeschichtung

Untergrund Gipskartonplatten, gespachtelt,

Oberfläche Qualitätsstufe Q2.
Spachtelung auf Q3 notwendig.
Nach Trocknung des Zwischenanstrichs auf

Background-Vlies sind eventuell noch
hochstehende Fasern abzuschleifen ggf.
Unebenheiten nachzustreichen.

3.1.2  UNTERGRUND PUTZFLÄCHEN; PIV & PII

Tapezierung und Erstbeschichtung

Untergrund Gipsputz und Zementputz.
Oberfläche Qualitätsstufe Q2.

Die Flächen sind entsprechend Vorzukleistern.

Nach Trocknung des Zwischenanstrichs auf

Background-Vlies sind eventuell noch
hochstehende Fasern abzuschleifen.

DECKEN

3.1.2  UNTERGRUND GIPSKARTON-BAUPLATTEN

Erstbeschichtung

Untergrund Gipskarton-Bauplatten, gespachtelt,

Oberfläche Qualitätsstufe Q2.
Spachtelung auf Q3 notwendig.

3.2  FUGEN

Fugen von Materialübergängen innerhalb von Wand- und

Deckenflächen sind vor der Ausführung mit

Fugendichtmasse zu schließen. Die Versiegelung muss

anstrichverträglich sein.

3.3  ANSCHLÜSSE

Anschlüsse von Anstrichen an andere Materialien und

verschiedenartige und -farbige Anstriche müssen sauber,

scharfkantig und geradlinig ausgeführt werden.

3.4 ECKAUSBILDUNGEN TAPETEN

Auf Raumaußenecken sind die Tapeten nicht zu stoßen.

Die Tapeten sind einseitig über die Ecke zu führen. Der

Stoß ist ca. 10 cm entfernt von der Ecke aus

auszuführen.

3.5  SCHUTZ VON BAUTEILEN

Fertiggestellte Bauteile sind bis zur Abnahme vor

Verunreinigungen und Beschädigungen zu schützen und zu

unterhalten.

Alle Bauteile sind grundsätzlich zur Vermeidung von

Farbverschmutzungen gemäß VOB DIN 18363 4.1.3

abzudecken.

- Ende der Technischen Vorbemerkungen -

#### Untertitel 01.01 Abdeckenarbeiten/Vorarbeiten

**01.01.0010 Besonderer Schutz von Bauteilen**
*** Pauschalposition
Besonderer Schutz von Bau- und Anlagenteilen
sowie Einrichtungsgegenständen z.B: durch Abkleben
von Fenster ca. 14 qm, 18 x Türen ca. 5 qm, Auslegen
von Hartfaserplatten oder
Bautenschutzfolien ab 0,2 mm Dicke gemäß
VOB C DIN 18363 Ziffer 4.2.11, ca. 170 qm Bodenfläche
Menge: 1,000 psch

**01.01.0020 Q3 Spachtelung Wände**
vorhandene Q2 Wände auf Q3.
Untergrund mit gipshaltiger Spachtelmasse
spachteln und schleifen.
Menge: 4462,000 m2

**01.01.0030 Q3 Spachtelung Dachschrägen**
vorhandene Q2 Dachschrägen auf Q3.
Untergrund mit gipshaltiger Spachtelmasse
spachteln und schleifen.
Menge: 318,000 m2

**01.01.0040 Q3 Spachtelung Decken**
vorhandene Q2 Decken auf Q3.
Untergrund mit gipshaltiger Spachtelmasse
spachteln und schleifen.
Menge: 1568,000 m2

**01.01.0050 Q3 Spachtelung Leibung**
vorhandene Q2 Decken auf Q3.
Untergrund mit gipshaltiger Spachtelmasse
spachteln und schleifen.
Menge: 330,000 m

#### Untertitel 01.02 Grundierung

**01.02.0010 Grundierung - saugfähigkeitsreduzierend Wände**
Grundierung - saugfähigkeitsreduzierend
lösemittel-, weichmacherfrei, emissionsarm.
Liefern und Auftragen einer verfestigenden
und die Saugfähigkeit reduzierenden
Universalgrundierung auf Acrylatbasis.
Wasserverdünnbar, lösemittel-, weichmacherfrei,
emissionsarm und schadstoffgeprüft.
TÜV-geprüft.
Menge: 4462,000 m2

**01.02.0020 Grundierung - saugfähigkeitsreduzierend Decken**
Grundierung - saugfähigkeitsreduzierend
lösemittel-, weichmacherfrei, emissionsarm.
Liefern und Auftragen einer verfestigenden
und die Saugfähigkeit reduzierenden
Universalgrundierung auf Acrylatbasis.
Wasserverdünnbar, lösemittel-, weichmacherfrei,
emissionsarm und schadstoffgeprüft.
TÜV-geprüft.
Menge: 1568,000 m2

**01.02.0030 Grundierung - saugfähigkeitsreduzierend Dachschrägen**
Grundierung - saugfähigkeitsreduzierend
lösemittel-, weichmacherfrei, emissionsarm.
Liefern und Auftragen einer verfestigenden
und die Saugfähigkeit reduzierenden
Universalgrundierung auf Acrylatbasis.
Wasserverdünnbar, lösemittel-, weichmacherfrei,
emissionsarm und schadstoffgeprüft.
TÜV-geprüft.
Menge: 318,000 m2

#### Untertitel 01.03 Innenbeschichtung

**01.03.0010 Background-Vlies, Wände**
Tapezieren der Wände, mit einem Background-Vlies
rissüberbrückend und spannngsarm,
ca. 155 g/m2, ansatzfrei,
einschl. Grundierung nach Herstellerangaben
auf Untergründen aus Gipskarton gespachtelt, Mauerwerk
verputzt (Q3),
Arbeitshöhe bis ca. 3,70 m.
Menge: 4462,000 m2

**01.03.0020 Background-Vlies, Leibungen**
Tapezieren der Wände, mit einem Background-Vlies
rissüberbrückend und spannngsarm,
ca. 155 g/m2, ansatzfrei,
einschl. Grundierung nach Herstellerangaben
auf Untergründen aus Gipskarton gespachtelt (Q3),
Arbeitshöhe bis ca. 3,00 m.
Menge: 330,000 m

**01.03.0030 Background-Vlies, Decken**
Tapezieren der Decken, mit einem Background-Vlies
rissüberbrückend und spannungsarm,
ca. 155 g/m2, ansatzfrei,
einschl. Grundierung nach Herstellerangaben
auf Untergründen aus Gipskarton gespachtelt (Q3),
Arbeitshöhe bis ca. 3,70 m.
Menge: 1568,000 m2

**01.03.0040 Background-Vlies, Dachschrägen**
Tapezieren der Dachschrägen, mit einem Background-Vlies
rissüberbrückend und spannungsarm,
ca. 155 g/m2, ansatzfrei,
einschl. Grundierung nach Herstellerangaben
auf Untergründen aus Gipskarton gespachtelt (Q3),
Arbeitshöhe bis ca. 3,70 m.
Menge: 318,000 m2

**01.03.0050 Zulage Mehraufwand Kleinflächen bis 2,5 qm**
*** Bedarfsposition mit GB
Mehraufwand der vorbeschriebenen Positionen Background-
Vlies
für Kleinflächen bis 2,5 qm
Menge: 5,000 St

**01.03.0060 Beschichtung Wand, Dispersionsfarbe**
Beschichtung von Wandflächen
auf mineralischem Untergrund/Gipskarton und Putz
mit Dispersionsfarbe nach DIN EN 13300,
als Neubeschichtung,
nassabriebbeständig Klasse 2 nach DIN
EN ISO 11998, lösemittelfrei, Glanz
stumpfmatt, Deckvermögen 1
Farbton weiss, Wahl nach Angaben AG, bestehend aus:
- Grundbeschichtung als Haftvermittler, lösemittelfrei
- Zwischenbeschichtung
- Schlussbeschichtung
Arbeitshöhe bis ca. 3,70 m.
Menge: 4462,000 m2

**01.03.0070 Beschichtung Leibung, Dispersionsfarbe**
Beschichtung von Leibungen
auf mineralischem Untergrund/Gipskarton und Putz
mit Dispersionsfarbe nach DIN EN 13300,
als Neubeschichtung,
nassabriebbeständig Klasse 2 nach DIN
EN ISO 11998, lösemittelfrei, Glanz
stumpfmatt, Deckvermögen 1
Farbton weiss, Wahl nach Angaben AG, bestehend aus:
- Grundbeschichtung als Haftvermittler, lösemittelfrei
- Zwischenbeschichtung
- Schlussbeschichtung
Arbeitshöhe bis ca. 3,00 m.
Menge: 330,000 m

**01.03.0080 Beschichtung Decke, Dispersionsfarbe**
Beschichtung von Deckenflächen
auf mineralischem Untergrund / Gipskarton und Putz,
mit Dispersionsfarbe nach DIN EN 13300,
als Neubeschichtung,
nassabriebbeständig Klasse 2 nach DIN
EN ISO 11998, lösemittelfrei, Glanz
stumpfmatt, Deckvermögen 1
Farbton weiss, Wahl nach Angaben AG, bestehend aus:
- Grundbeschichtung als Haftvermittler, lösemittelfrei
- Zwischenbeschichtung
- Schlussbeschichtung
Arbeitshöhe bis ca. 3,70 m.
Menge: 1568,000 m2

**01.03.0090 Beschichtung Dachschrägen, Dispersionsfarbe**
Beschichtung von Dachschrägen
auf mineralischem Untergrund / Gipskarton und Putz,
mit Dispersionsfarbe nach DIN EN 13300,
als Neubeschichtung,
nassabriebbeständig Klasse 2 nach DIN
EN ISO 11998, lösemittelfrei, Glanz
stumpfmatt, Deckvermögen 1
Farbton weiss, Wahl nach Angaben AG, bestehend aus:
- Grundbeschichtung als Haftvermittler, lösemittelfrei
- Zwischenbeschichtung
- Schlussbeschichtung
Arbeitshöhe bis ca. 3,70 m.
Menge: 318,000 m2

**01.03.0100 Zulage Mehraufwand Kleinflächen bis 2,5 qm**
*** Bedarfsposition mit GB
Mehraufwand der vorbeschriebenen Positionen
Beschichtung
für Kleinflächen bis 2,5 qm
Menge: 5,000 St

**01.03.0110 Versiegelung Sockelleiste, Tür-, Fensterrahmen**
Versiegelung der Anschlussfuge der Sockelleisten,
Tür- und Fensterrahmen und Innenfensterbänke
und Deckenanschlüsse
an oberflächenfertige Wandflächen
aus Acryldispersionsbasis.
Menge: 2942,000 m

### Titel 02 Stundenlohnarbeiten

*Hinweis: 1. Hinweistext zu Titel 3*
STUNDENLOHNARBEITEN

1. Stundenverrechnungssätze

Vor Ausführung
der im Leistungsverzeichnis
vorgesehenen Stundenlohnarbeiten ist erst die Freigabe
durch den Bauherren
einzuholen. Nur bei Gefahr in Verzug oder begründeten
Ausnahmen kann die Freigabe durch die vom AG
beauftragten Bauleitung erteilt werden.
Nicht freigegebene Stundenlohnarbeiten werden nicht
anerkannt.
Die Stundenzettel sind werktäglich einzureichen.

Vorarbeiter-, Polier oder Meisterstunden dürfen nicht
in Rechnung gestellt werden.

Die angegebenen Stundenverrechnungssätze sind unter
Beachtung der preisrechtlichen Vorschriften zu
ermitteln und gelten unabhängig von der abzurechnenden
Höhe.

Der Verrechnungssatz für die jeweilige Arbeitskraft
umfasst sämtliche Aufwendungen wie Lohn- und

Gehaltskosten, Lohn- und Gehaltsnebenkosten,
Zuschläge, lohngebundene und lohnabhängige Kosten,
sonstige Sozialkosten, Gemeinkosten, Wagnis und Gewinn,

Erschwerniszuschläge, Reise und Auslösekosten.
Sowie alle Nebenkosten, wie An- & Abfahrten, Gestellung
und Transport von Werkzeuge etc.

#### Untertitel 02.01 Stundenverrechnungssätze

**02.01.0010 Facharbeiter**
Stundenverrechnungssatz für einen Facharbeiter.
Menge: 5,000 h

**02.01.0020 Helfer/-in**
Stundenverrechnungssatz für einen Helfer.
Menge: 5,000 h
